# Sanierung + Erweiterung Schule Grassau
Angebotsaufforderung (GAEB DA 2000 1.2, DA83)
Projekt: 18050-B
Währung: EUR
Auftraggeber: Gemeinde Grassau, Marktstraße 1, 83224 Grassau; DV-Nummer: 18050-B-; Vergabenummer: 18050-B-
Erstellt mit: BECHMANN AVA 2025.120/ GAEB Toolbox V3.3 G90 R20210630, BECHMANN AVA 2025.120, 05.08.2026

## Zusätzlicher Text
Wichtige allgemeine Hinweis zum Gebäudebestand
Bestandspläne zum Gebäudekomplex sind nur teilweise vorhanden. Die im LV angegebenen Konstruktionsarten zum Mauerwerk und den Geschossdecken basieren auf diesen unvollständigen Bestandsplänen auf  Erkenntnisssen vorangegengener Untersuchungen der Fußböden, abgehängter Decken und Wandbeschichtungen und -belägen auf Schadstoffe.
Davon ausgehend sind die Innen- und Außenwände ab EG aus Betonhohlblock- und Ziegelmauerwerk mit Stützen, Stürzen, Unter- und Überzügen aus Stahlbeton hergestellt. Der Innen- und Außenwandputz besteht aus Zement- bzw. Kalkzementmörtel.
Die Geschossdecken des Bestandsgebäudekomplexes sind konstruiert als Holzbalkendecken sowie Stb-Rippendecken und Stahlblech-Leichtträgerdecken mit Betonhohlsteinfüllungen, beide mit Aufbeton. Die einzelnen Deckenkonstruktionen können nur ungenau den jeweiligen Bauteilen zugeordnet werden.

Folgende zulässigen Deckenbelastungen dürfen während der Bauarbeiten nicht überschritten werden:
-  max. zulässige Flächenlast 300 kg/m² (3 kN/m²)
-  max. zulässige Einzellast/Punktlast 400 kg (4 kN)
 - Verteilung der Last mittels Kanthölzern o. ä. auf mind. 2 Decken-Längsträger bei Holzbalken-,
  Stb-Rippen und Stahlblech-Leichtträgerdecken mit Betonhohlsteinfüllungen.

Abgehängte Deckenlasten an Stahlblech-Leichtträgerdecken mit Betonhohlsteinfüllungen dürfen nur an den Betonhohlsteinfüllungen erfolgen. Dabei darf die Last pro Dübel maximal 5 kg nict überschreiten.

Gegenüber den Beschreibungen im LV muss mit Abweichungen bei den vorzufindenden Mauerwerksarten und Deckenkonstruktionen gerechnet werden.
Die KG-Innen- und Außenwände sind als Stahlbetonwände hergestellt, die Bodenplatte aus Stampfbeton.
An den Außenwänden wurde ein teerhaltiger Schwarzanstrich als Bauwerksabdichtung aufgebracht.

Schadstoffbelastete Baumaterialien sind, soweit festgestellt, im LV angegeben und der Ausbau sowie die Entsorgung dieser Materielien nach Erfordernis beschrieben.

Diese Hinweise sind bei der Ausführung sämtlicher Abbruch- und Bauarbeiten am Gebäudebestand zu berücksichtigen und zu beachten.

## 18050-B- Baureinigungsarbeiten - Bauschlussreinigung, BA II
Datum: 05.08.2026

*Hinweis: Allgemeine Vorbemerkungen*
ALLGEMEINES

Die Baumaßnahme ist in 3  Bauabschnitte unterteilt, die zeitlich getrennt
  hintereinander folgend ausgeführt werden. Die einzelnen Bauabschnitte
  sind planerisch in einzelne Bauteile aufgegegliedert.
    1. BA:  Sanierung des nördlichen, vollunterkellerten
  Bestandsgebäudeabschnitts am Birkenweg, bestehend aus
  dem 3-geschossigen Bauteil 3 und dem 4-geschossigen
  Bauteil 4 (bereits abgeschlossen).
    2. BA:  Sanierung des zurückgesetzten und bis zum Birkenweg
  ausgerichteten, 3-geschossigen Bestandsgebäudeabschnitts
  aus den 3-geschossigen, teilunterkellerten Bauteilen 1 + 2.
    3. BA:  Abbruch des Bt5 aus unterkellertem 2-geschossigem Anbau mit
  Turnhalle und nachfolgendem Erweiterungsneubau am Birkenweg,
  aus  dem 4-geschossigen, an den 1. BA angeschlossen, nicht
  unterkellerten Bt6.

Das Leistungsverzeichnis umfasst nur den 2. Bauabschnitt.

Lage des Grundstücks
  Das Grundstück befindet innerhalb der Marktgemeinde
  83224 Grassau, Landkreis Traunstein, Flnr. 74,
  Schulgebäude Birkenweg 10 - 14

Umgebung
  Das Baugrundstück grenzt an die benachbarte Sporthalle an.

  Begrenzung:
  im Norden:  Öffentl. Straße Birkenweg mit Wohnbebauung,
  Kindergarten und Schule (Containeranlage)
  im Osten:  Sporthalle
  im Westen:  Bushaltestelle
  und Süden:  Gemeindestraße (Marktstraße), Brachflächen

Die Baumaßnahme wird bei laufendem Schulbetrieb im jeweils  fertggestellten Bauabschnitt durchgeführt sowie bei laufendem Betrieb der benachbarten Sporthalle, in der Schul-Containeranlage und Kindergarten in der örtlichen Umgebung.
Die Öffnungs- und Schließzeiten der Schule und des Kindergartens sind bei Anlieferungen und Abtransporten zu berücksichtigen.
Der Birkenweg im Norden der Sanierungsgebäude ist für den öffentlichen Verkehr freizuhalten. Die Marktstraße vor der Gebäudesüdseite ist gesperrt und als erweiterte Pausenhoffläche dem Schulbetrieb zugeordnet.

Höhenentwicklung
  Das vorhandene Baugelände liegt nahezu ebenflächig im Mittel mit
  OK auf ca. 537,15 m üNN etwa auf OK Straßennieveau des
  Birkenwegs.
  Leichte Höhenunterschiede bis ca. 60 cm sind durch Anschüttungen
  und Lichtgräben unmittelsbar am Schulgebäudes vorhanden.

  Gebäudebezugshöhe:
  +/- 0,00  =  538,53 m.ü.NN OK FB Bestandsgebäude

Erschließung
    2. Bauabschnitt:
  Die Baustelleneinrichtungsfläche ist von der Orthenburger Straße  (B305)
  aus über die Marktstraße zufahrbar. Andienungen an die Sanierungsgebäude
  Bt1 + 2 von der Markstraße aus über den Birkenweg.
  Zugänge zum Sanierrungsgebäudeteil sind über den rückseitigen Eingang im
  EG des 1-geschossigen Anbaues an der Südseite und über den Haupteingang am Birkenweg im EG gegeben.

Baustelleneinrichtungsfläche/Parkplätze
Lagerflächen und sind auf der Baustelleneinrichtungsfläche
im Westen (Parkplatz) vorhanden.
Parkplätze sind im öffentl. Verkehrsraum im Norden des Birkenwegs vorhanden sowie in geringer Anzahl innerhalb der Baustelleneinrichtungsfläche.

Bauablauf, Bauwerk
    2. BA:
  Konstruktion:  Mauerwerksbau mit unterschiedlichen Deckenkonsruktionen
  aus Holzbalken-, Betonhohlkörper-, Stb-Rippendecken und
  Stahlbetondecken.
  Satteldächer, teilweise abgewalmt, in Holzkonstruktion und
  Ziegeldeckung.
  Teilabbruch von Stb- und Mauerwerkswänden, Schließen und
  Herstellen von Wand-, Tür- und Fensteröffnungen, Decken-
  und Wandunterfangungen mittels Stahlträgereinbau,
  1-geschossige Aufstockung in Holzbauweise über Bauteil 1,
  Neuausstattung mit Schulmobiliar.

  Fassaden:  Überdeckung der vorh. Putzfassade in anteilig mit
  wärmegedämmter, hinterlüfteter Holzverkleidung
  und mit Wärmedämmverbundsystem.
  .  Innenausbau:  Ausbau/Neueinbau Fenstern, Außen- und Innentüren, neuer Innenputz, Einbau schwimmender Estriche,
  abgehängter GK-Decken, Bodenbeläge etc., mobile
  Trennwandeinbau im Bauteil 2.

  Technische
  Ausrüstung:  Entkernung der Sanitärzellen, Neuinstallation und
  -ausstattung der Elektro-, Sanitär-, Heizungs- und
  Lüftungstechnik, Neueinrichtung der WC etc. im
  gesamten Gebäudekomplex.

Auflagen aus der Baugenehmigung
  Die Auflagen aus der Baugenehmigung sind zu beachten. Diese sind vor
  Baubeginn anzufordern.

Baubewachung
  Eine Baubewachung ist nicht vorgesehen.

Nebenleistungen
Nebenleistungen sind in den ZTV Allgemein und den gewerkespezifischen  ZTV beschrieben.

Planausgabe
  Die Planausgabe erfolgt grundsätzlich über die Ausgabeplattform
  PLANFRED. Der AN erhält nach erfolgter Beauftragung die
  Zugangsberechtigung zum Herunterladen sämtlicher Pläne und
  Ausführungsunterlagen.

  Vom AN sind Ausführungspläne rechtzeitig vor Ausführungsbeginn
  beim AG anzufordern.

Abkürzungen in der Ausschreibung
    -  AG  Auftraggeber
    -  AN  Auftragnehmer
    -  o.glw.  oder gleichwertig
    -  v.g.  vorgenannt
    -  EP  Einheitspreis
    -  OK RB  Oberkante Rohboden
    -  OK FFB  Oberkante Fertigfußboden
    -  Mw  Mauerwerk
    -  Stb  Stahlbeton

*Hinweis: Allgemeine Zusätzliche Technische Vorbemerkungen*
Allgemeine Zusätzliche Technische Vorbemerkungen

Die Technischen Vorbemerkungen gelten für alle im Folgenden beschriebenen Leistungsbereiche sowie ergänzend die Zusätzlichen Technischen Vorbemerkungen einschl. der Normen, die den einzelnen Leistungsbereichen vorangestellt sind.
Zugrundegelegt ist die VOB Teil C, die jeweils zutreffenden Normen und Regeln in der zum Vertragsschluss gültigen Fassung einschließlich der Änderungen, Berichtigungen und Beiblätter, insbesondere:

DIN  18 299  Allgemeine Regelungen für Bauarbeiten jeder Art
DIN  18 202  Maßtoleranzen im Hochbau
DIN  4 102  Brandverhalten von Bauteilen und Baustoffen
DIN  4 108  Wärmeschutz im Hochbau
DIN  4 109  Schallschutz im Hochbau

ergänzend gelten grundlegend:
-  die Pläne des Architekten
-  die Pläne und Auflagen des Statikers sowie der übrigen Sonderfachleute und Bausachverständigen
-  VDE-, VDEW-und VDI-Richtlinien, soweit für das jeweilige Gewerk zutreffend
-  die Bayerische Bauordnung
-  die Auflagen der Bauaufsichtsbehörden
-  die Richtlinien und Vorschriften der Berufs- und Fachverbände
-  die Richtlinien und Empfehlungen von Fachinstituten
-  die Unfallverhütungsvorschriften der Berufsgenossenschaften
-  das aktuelle Energieeinspargesetz - EEG
-  die Einbau- und Verarbeitungsvorschriften der Hersteller
-  alle anerkannten Fachregeln sowie neuesten techn. Erkenntnisse
-  das Kreislaufwirtschafts- und Abfallgesetz (KrW-/AbfG), gültige Fassung.

Hinweis zur Leistungsausführung nach Bauabschnitten
Die ausgeschriebenen Leistungen umfassen nur den 2. Bauabschnitt.
Die Leistungen zu den weiteren Bauabschnitten (1. und 3. BA) sind in diesem Leistungsberzeichnis nicht enthalten.
Die einzelnen Bauabschnitte mit Untergliederung in Bauteile sind dem beigefügten  Übersichtsplan zm Leistungsverzeichnis zu entnehmen.

Der AN hat dafür zu sorgen, dass weder für Personen noch für den ruhenden und fließenden Verkehr angrenzender Straßen noch für benachbarte Gebäude keine Gefährdung durch die Bauarbeiten bestehen.
Für eine an die Baustelle angrenzende sichere Verkehrsführung ist zu sorgen.
Der Auftragnehmer hat sicherzustellen, dass der Baubereich nach den geltenden Vorschriften abgesperrt und gesichert ist, sowohl bei laufendem Baustellenbetrieb als auch während der arbeitsfreien Zeit.
Für den ausreichenden Emmissions- und Immissionschutz hat der AN zu sorgen.

Alle hierfür notwendigen Aufwendungen sind in die EP einzurechnen, sofern nicht gesonderte Positionen im LV beschrieben sind.
Lärmintensive Arbeiten sind mind. 14 Tage vor der Ausführung bei der Bauleitung anzumelden.
Vor Beginn der Arbeiten hat sich der AN über die örtlichen Gegebenheiten hinsichtlich Maschineneinsatz, Lagerflächen für Personalunterkünfte, Geräte, Material etc. zu informieren.

Bauseitige Leistungen
Die Kosten für Baustrom und Bauwasser trägt der AG.

Baustellenordnung
Liefer- und Abtransport sind so zu terminieren, dass diese nicht mit Betrieb der angrenzenden Schule, der benachbarten Sporthalle sowie dem Verkehr im Umfeld der Schulcontaineranlage und des Kindergartens kollidieren. Vorwiegend sind dabei die Uhrzeiten des allgemein üblichen Beginns und Endes des werktäglichen Schul-/Kindergartenbetriebs zu berücksichtigen. Wartende Baustellen-LKW sind im Umfeld des Kindergartens und der Schulcontaineranlage nicht zulässig.
An- und Abtransporte sind mit Hilfe von Sicherheitsposten (Einweiser) zu organisieren, der die gefahrlose Ein- und Ausfahrt von LKW und sonstigen Fahrzeuge zur Baustelle regelt.

Die gesetzlichen Auflagen des Umweltschutzes sind einzuhalten.
Die Geräte- und Maschinenschutzverordnung in der aktuellen Fassung sowie die einschlägigen Vorschriften für die Lagerung wassergefährdender Flüssigkeiten sind zu beachten.
Die Richtlinien zum Schutz von Bäumen und Sträuchern im Bereich von Baustellen (RSBB) sind zu beachten.

Im Hinblick auf Baulärm gelten die Anforderungen
-  des BIMSchG
-  der Allg. Verwaltungsvorschrift ggf. Baulärm-Geräuschimmissionen
-  aller übrigen einschlägigen landesrechtlichen Vorschriften Bayerns
  Die Baustellenordnung des SiGeKo ist vom AN einzuhalten.

Beweissicherung
Dem AN wird empfohlen, für angrenzende Zauneinfriedungen, Pflasteranschlüsse an die Gebäude sowie private Hof- und Zufahrtsbereiche durch eine entsprechende digitale Fotodokumentation den Zustand vor Baubeginn festzuhalten und  zu dokumentieren.
Die Beweissicherung an Gebäuden und Anlagen wird bei Bedarf vor Baubeginn vom AG durchgeführt.

Leistungsumfang und Preise
Die ausgeschriebenen Leistungen sind in fix und fertiger Arbeit anzubieten und im Auftragsfalle auszuführen einschl. Materiallieferung, Gerätestellung und -vorhaltung, Vertragen an der Baustelle, eventueller Zwischenlagerung und Einbau incl. aller Nebenleistungen. Die Einheitspreise sind dem entsprechent zu kalkulieren.

Der Auftragnehmer übernimmt für die angebotenen Leistungen die Verpflichtung der Vollständigkeit, d.h. Leistungen und Nebenleistungen, die sich bei den gewerkespezifischen Leistungsbereichen zwangsläufig ergeben, sind einzukalkulieren, auch wenn diese nicht ausdrücklich erwähnt sind.

Nebenleistungen sind in den gewerkespezivischen ZTV´s sowie in Positionstexten beschrieben.

Der Auftragnehmer ist verpflichtet, von Ihm bzw. seiner Sub- und Nachunternehmen verursachte Beschädigungen und Verschmutzungen jeder Art an best. Gebäuden und Freianlagen auf seine Kosten zu beseitigen.
Weiteres ist in den Technischen Vorbemerkungen zu den einzelnen Leistungstiteln/-bereichen beschrieben.

Anforderungen an Baumaterialien, -stoffe und -teile
Alle Stoffe sind, soweit die Positionsbeschreibung nichts Gegenteiliges festlegt, vom AN zu liefern. Es dürfen nur zugelassene Baustoffe mit CE-Zertifizierung verwendet werden. Sie dürfen keine Schadstoffe, bzw. gesundheitsgefährdende Stoffe enthalten.
HFCKW- und FCKW-haltige Produkte dürfen nicht eingebaut werden.
Materialien, Dimensionierungen und die Ausführung von Bauteilen müssen den geprüften, statischen Vorgaben, den brandschutztechnischen Auflagen gemäß Bauschein, den wärme- und schallschutztechnischen Anforderungen entsprechen. Diesbezügliche Nachweise, Prüfzeugnisse und Zulassungen sowie Produkt- und die CE-Kennzeichnungen sind vom AN unaufgefordert vor Einbau entsprechender Materialien der örtlichen Bauleitung vorzulegen.

Die Prüfungsergebnisse sind dem AG rechtzeitig vor Ausführung vorzulegen. Kontrollprüfungen werden durch den AG durchgeführt.

Materialauszüge
erfolgen eigenverantwortlich durch den AN unter Berücksichtigung der Herstellerrichtlinien.
Nachweise und Bescheinigungen bezüglich Qualität, Brandverhalten, Toxizität u.ä. von Werkstoffen sind vor dem Einbau vom AN unaufgefordert und kostenfrei vorzulegen.

Firmen- und Materialvorgaben
Der im Leistungsbeschrieb geforderte Standard ist einzuhalten. Die Produktauswahl bleibt dem Bieter überlassen. Die Gleichwertigkeit des angebotenen Produktes ist in jedem Falle kostenfrei nachzuweisen.
Materialnachweise, Produktzertifikate und Prüfzeugnisse sind vor der Ausführung unaufgefordert der Bauleitung vorzulegen.

Terminplan
Innerhalb von 10 Tagen nach Auftragserteilung ist vom Auftragnehmer auf Basis des
Projektterminplanes der Bauleitung und auf Grundlage der Vertragsfristen ein detailierter Ablaufsplan für sein Gewerk mit Terminierung von Leistungsabschnitten zu erstellen und der Bauleitung zu übergeben.
Die terminliche Abwicklung und zeitliche Kontrolle der Baudurchführung erfolgt mittels fortgeschriebenem Balkenpan und Terminlisten.
Der Auftragnehmer erkennt diese Steuerung als verbindlich an.

Höhenverhältnisse und Maße
Die Höhenverhältnisse sind vor Beginn der Arbeiten vom AN eigenverantwortlich zu überprüfen.
Alle Maße sind am Bau zu nehmen. Bei Überschreitung der Toleranzgrenzen nach DIN 18201 und 18203 ist der Auftraggeber zu verständigen
Das gilt insbesondere für vorhandene und vorgesehene Winkeltoleranzen.
Bei Abweichungen von den Planungsunterlagen ist unverzüglich die Bauleitung zu informieren.

Hinweise zur Abrechnung/Aufmaß
Alle Leistungen, die nicht aus Plänen und Zeichnungen ermittelt werden können, bzw. von diesen abweichen, sind gemeinsam mit der Bauleitung des AG aufzumessen. Nachträglich vorgelegte Aufmaßblätter, die nicht das gemeinsame Aufmaß ergänzen oder diesem widersprechen, werden nicht anerkannt.
Die Aufmasse sind ständig, dem Baufortschritt entsprechend, zu erstellen und mit den darauf basierenden Rechnungsstellungen einzureichen.
Rechnungen, die nicht durch gemeinsame Aufmasse belegt sind werden nicht anerkannt.
Vom AN sind auf Verlangen ergänzende Aufmaßskizzen kostenfrei zu erstellen und vorzulegen.
Aufmaße zu den Leistungen bei mehreren Bauabschnitten, Bauteilen oder Gebäuden sind nach diesen getrennt zu erstellen; auch dann, wenn diese im Leistungsverzeichnis gesamtheitlich und nicht getrennt ausgeschrieben wurden.
Abschlagsrechnungen, die nach erfolgter Abnahme der Baumaßnahme eingereicht werden, werden nicht akzeptiert.

Bautagebuch
Das Führen eines Bautagebuches ist in den gewerkespezifischen ZTV geregelt.

Schutz von Fremdgewerken
Der AN ist verpflichtet Fremdgewerke ohne zusätzliche Aufforderung wirksam vor Verschmutzung und Beschädigungen zu schützen. Von Ihm bzw. seiner Sub- und Nachunternehmen verursachte Beschädigungen und Verschmutzungen jeder Art an Vorgewerken sowie an bestehenden Gebäuden und Freianlagen hat er auf seine Kosten zu beseitigen.
Kommt er dieser Verpflichtung nicht nach, kann dies durch Dritte auf seine Kosten erfolgen. Verursachte Schäden gehen zu Lasten des AN.

Schuttbeseitigung
Die Baustelle ist ständig rein zu halten und einschl. der Zufahrten ist regelmäßig,
wenn erforderlich arbeitstäglich, von Verunreinigungen (Bauschutt, Verschmutzung
der Straße durch Baustellenfahrzeuge, etc.) zu säubern.
Die Beseitigung und Entsorgung des aus der eigenen Arbeit anfallenden Schutts und Verunreinigung sowie Verpackungsmaterial hat ohne zusätzliche Aufforderung zu erfolgen.
Vergraben und Verbrennen an der Baustelle ist nicht statthaft.
Kommt der AN der Verpflichtung nicht nach, geschieht dies durch Dritte auf Rechnung des AN.

Rauchen und Alkoholkonsum
Im Gebäude, auf dem gesamten Baugelände und entlang von Schulwegen ist das Rauchen sowie das Konsumieren von Alkohol verboten. Davon ausgenommen ist der vom AN eingerichtete Pausenbereich (z. B. Personalcontainer).
Ein absolutes Alkoholverbot auf der Baustelle und während der Arbeitszeiten des AN liegt im eigenen Verantwortungsbereich des AN.

*Hinweis: Zusätzliche Technische Vorbemerkungen*
ZTV Gebäudereinigungsarbeiten, Bauschlussreinigung

Der Geltungsbereich umfasst die Bauschlussreinigung. Die Ausführungsgrundlage bilden die „Richtlinie für Vergabe und Abrechnung von Baureinigung“, herausgegeben vom Bundesinnungsverband des Gebäudereiniger-Handwerks, nachfolgend mit „Gebäudereiniger-Richtlinie“ bezeichnet. Ergänzend gelten die Abschnitte 1 - 5 der ATV/DIN 18299, Allgemeine Regelungen für Bauarbeiten jeder Art.

Weiter ist zu beachten:
RAL-GZ 902 - Gebäudereinigung; Gütesicherung

1. Ausführung

Allgemeines
Die Ausführung der Arbeiten hat den Vorschriften der Berufsgenossenschaften, des Auftraggebers, der Bauaufsicht sowie den Auflagen aus Gründen der Denkmal- und Landespflege sowie des Umweltschutzes zu entsprechen.

Ergänzend zur ATV DIN 18299, Abschnitt 3, und zur Gebäudereiniger-Richtlinie, Abschnitt 3, gilt:

Nachfolgende Punkte beziehen sich auf die Bauschlussreinigung.

Der AG ist unverzüglich zu benachrichtigen, wenn Schäden an den zu bearbeitenden Flächen während oder nach der Reinigung sichtbar werden.

Nachbehandlungsmittel, wie z.B. konservierende oder hydrophobierende Mittel dürfen nur verwendet werden, wenn sie in der Leistungsbeschreibung vorgeschrieben sind.
Bei Einsatz von Versiegelungsmitteln hat der AN dem AG schriftliche Pflegeanweisungen in der erforderlichen Anzahl zu übergeben.

Toiletten, Dusch- und Waschräume einschließlich der Einrichtungsgegenstände sind mit desinfizierenden Mitteln zu reinigen.

Werden bestimmte Reinigungsverfahren oder Reinigungsmittel vorgeschrieben, so hat der Auftragnehmer unverzüglich Bedenken anzumelden, wenn damit der angestrebte Erfolg nicht erreicht werden kann. Allgemein obliegt es dem Auftragnehmer, Reinigungs- und Pflegemittel auf die zu reinigenden Flächen und Gegenstände abzustimmen. Insbesondere sind dabei auch Fugen, Dichtungen u. dgl. zu beachten.

Vor Arbeitsaufnahme sind die zu reinigenden Flächen und Bauteile vom Auftragnehmer auf Beschädigung zu untersuchen. Beanstandungen sind dem Auftraggeber unverzüglich mitzuteilen.

Sollten von den Arbeiten anderer Gewerke verursachte Verunreinigungen vorgefunden werden, die nicht Bestandteil des Auftrages sind, ist der Auftraggeber vor Ausführung der Arbeiten grundsätzlich zu informieren.

Wasserverunreinigende Substanzen dürfen weder innerhalb noch außerhalb des Gebäudes über Einläufe entsorgt werden.

Grundsätzlich verpflichtet sich der Auftragnehmer, nur zugelassene Reinigungsmittel zu verwenden, die keine Rückstände hinterlassen oder zu Schäden auf den Materialoberflächen führen.

Vom Auftraggeber werden folgende Qualitätsanforderungen gestellt, soweit es nach dem Stand der Technik möglich ist:

Bauschlussreinigung: Besenrein übergebene Gebäude/Anlagen staubfrei, schlierenfrei, wasserfleckenfrei reinigen. Beseitigen von Flecken, Schutzfolien, Markierungen, Etiketten u. ä., soweit dies nach dem Stand der Technik durchführbar ist.
Behandeln mit einem auf die Oberfläche abgestimmten Pflegemittel.

Zusätzliche Anforderungen bei Reinigung von Bauteilen und Materialien:

-  Glasfassaden und andere Glasflächen
  Sachgemäße Reinigung einschl. Abledern. Farbreste und starke Verschmutzungen sind ohne Verwendung mechanischer Mittel (Spachtel, Stahlwolle o.ä.) abzulösen. Einsatz von Glasreinigern und streifenfreies Nachreiben ist erforderlich.
Aufkleber und Schutzkennzeichnungen sind zu entfernen.

-  Eloxierte Alu-Bleche und Profile
  Zement-, Kalk-, und Mörtelrückstände sind auf jeden Fall nur mit Wasser abzuwaschen, sie sind keinesfalls mit Metallschabern abzukratzen, da sonst die eloxierte Oberfläche des Aluminiums zerkratzt wird.
  Bei evtl. stärker verschmutzten Aluminiumflächen ist eine Nachreinigung mit einem Spezialaluminium-Reiniger vorzunehmen. Danach sind die eloxierten Alu-Flächen zu konservieren und zu polieren.

-  Einbrennlackierte Alu-Bleche und Profile
  Reinigung mit warmem Wasser mit Zusatz von waschaktiven Substanzen oder gleichwertig neutral reagierenden Zusätzen. Die Reinigung erfolgt zweckmäßigerweise mit Schwamm, bzw. Bürste oder durch rotierende Bürste.
  Der entstehende Schaum ist durch Abziehen mit entsprechenden Hilfsgeräten zu beseitigen. Besonders stark verschmutzte Flächen sind durch Nachreinigung mit einem Spezial-Lackreiniger zu behandeln. Dieser Lackreiniger ist auf der trockenen Fassade mit weichem Lappen anzuwenden, wobei besonders hartnäckig verschmutzte Stellen durch mehrmaliges Reiben zu säubern sind.

  Bäder / WC`s mit sanitären Einrichtungsgegenständen sind von Resten, wie Schutzfolien, Aufklebern etc. frei zu machen und schlierenfrei mit geeignetem Reinigungsmittel zu wischen; einschließlich Nachtrocknung in einem zweiten Arbeitsgang. Sanitär-Porzellan ist gründlich nass zu reinigen. Armaturen sind zu polieren.

Bauelemente aus Holz wie Türfutter, Türblattoberflächen, feste Einbauten, Parkettoberflächen etc. sind mit besonderer Sorgfalt zu reinigen und es ist im besonderen darauf zu achten, dass keinerlei Wasserflecken zurückbleiben. Das Reinigen beinhaltet auch das Reinigen der Beschläge und Beschilderungen.

Sofern im Leistungsverzeichnis nicht gesondert beschrieben, gilt beim Reinigen von Kücheneinrichtungen auch das Säubern der inneren Korpusteile, einschließlich Fachunterteilungen und sonstiger Kücheneinbauten.

Heizkörper sind mit geeignetem Gerät zu reinigen, dabei entdeckte Undichtigkeiten sind unverzüglich dem Auftraggeber zu melden. Ventile dürfen dabei nicht anders eingestellt werden.

Technische Installationen sind zu entstauben; eventuelle Farbreste u. dgl. sind sorgfältig zu beseitigen.

Durchführung
Es ist dem Reinigungspersonal untersagt, im Gebäude zu rauchen. Der Auftragnehmer hat darauf zu achten, dass das Rauchverbot eingehalten wird.

Durch Reinigungsarbeiten vorübergehend glatte Fußbodenflächen sind abzusperren. Falls Verkehrswege davon betroffen sind, ist abschnittsweise zu arbeiten.

Für die Ausführung und Überwachung der Dienstleistungen entsprechend den Auftragsbestimmungen und Leistungsanforderungen ist geeignetes Personal einzusetzen, das über die erforderlichen Kenntnisse und Fähigkeiten verfügt. Durch Schulungsmaßnahmen sind die erforderlichen Kenntnisse und Fähigkeiten im jeweiligen Verantwortungsbereich des Personals zu fördern und zu überprüfen (RAL).

Das Führen eines Bautagebuchs über ausgefüphrte Arbeiten ist nicht gefordert.

2. Preisinhalte
Ergänzend zu ATV DIN 18299, Abschnitt 4.1 und zur Gebäudereiniger-Richtlinie Abschnitt 4.1 gilt:

Das Weiterrücken fahrbarer Gerüste gilt im Zuge des Arbeitsfortschritts für eigene und fremde Gerüste als Nebenleistung, sofern das ohne Auf- und Abbau und lediglich durch erneute Abstützung möglich und zulässig ist.

Zulagen für Reinigungsarbeiten in allen Höhen bei den Fensterelementen werden, soweit nicht gesondert beschrieben auch nicht gesondert vergütet, sondern sind in die EP einzukalkulieren.

Dürfen Räume während der Reinigungsarbeiten oder nach deren Durchführung zeitweise nicht durch Dritte betreten werden, so gelten die Absperrmaßnahmen bzw. Lüftungsarbeiten als Nebenleistung.

Beseitigen aller Verunreinigungen, die von den Arbeiten des Auftragnehmers herrühren.

Der Leistungsumfang Entsorgen beinhaltet Aufnehmen, Laden und Abfuhr von der Baustelle. Entsorgungsgebühren sind im Einheitspreis enthalten.
Die Entsorgung hat sachgerecht nach den einschlägigen gesetzlichen, insbesondere den abfallrechtlichen Bestimmungen zu erfolgen.
Weiteres ist in 3. Zusätzliche Schuttcontainerstellung und Müllentsorgung geregelt.

Der Bieter hat sich zur Angebotserstellung über die örtlichen Gegebenheiten, im Speziellen über die zu reinigenden Technikräume vor Ort zu informieren. Mehrkosten aus Unkenntnis der Ortlichkeiten werden ausgeschlossen.

3. Zusätzliche Schuttcontainerstellung und Müllentsorgung
für die Beseitigung von Bauabfällen, Verpackungen und sonstigem Müll aus der Baumaßnahme etc. ist mit der Bauleitung zu vereinbaren und über entsprechende LV-Positionen abzurechnen.
Der in den EP der Positionen einzukalkulierende Leistungsumfang beinhaltet::
-  das Zwischenlagern, Aufladen und Abfahren, der zu entsorgenden Materialien, Bauabfällen,
  Mülls etc. von der Baustelle
-  die sachgerechte Entsorgung nach den einschlägigen  gesetzlichen, insbesondere abfallrechtlichen Bestimmungen
-  die Entsorgungsgebühren sowie aller im Zusammenhang der fachgerechten
  Abfallverwertung anfallenden Gebühren und sonstigen Kosten
-  die Vorlage der Entsorgungsnachweise mit der Abrechnung.

4. Kalkulations- und Abrechnungshinweise
Die Abrechnungseinheiten nach Abschnitt 5.1 der Gebäudereiniger-Richtlinie sind analog zu den Angaben zu Abrechnungseinheiten in Abschnitt 0.5 jeder ATV nur Hinweise für die Ausschreibung. Bindend für Angebot und Abrechnung sind die vom Ausschreibenden vorgegebenen Abrechnungseinheiten und Angeben in den einzelnen Positionen.
Die in Abschnitt 5.0 der Gebäudereiniger-Richtlinie aufgeführten Abrechnungsregeln sind dagegen in Abhängigkeit von der gewählten Abrechnungseinheit bindend.

Die Abmessungen der Fenster, Außentüren und Fassadenelemente sind den dem LV beigefügten Plänen (Grundrisse + Ansichten) zu entnehmen.
Festeinbauten, wie Garderoben, Einbaumobliar, Teeküchen etc . sind den dem LV beigefügten Grundrissen und Detailplänen zu entnehmen.

### Titel 33 Bauschlussreinigungsarbeiten

#### Titel 33.01 Bauschlussreinigung

**33.01.1 Gerüste, Arbeitsbühnen, Hubgeräte**
Arbeitsgeräte für manuelle und maschinelle Reinigung, wie Leitern, feste und roll- bzw. fahrbare Arbeitsbühnen, Hubgeräte Verlängerungen des Reinigungsgeräts u. ä., als einmalige Pauschale für Arbeiten über 2,0 m Arbeitsbühnenhöhe, bzw. über 3,50 m Arbeitshöhe einschl. Leiferung, Ausfstellung, Anpassung und Umbau, Abbau und Abtransport.

Max. Arbeitshöhe bis ca. 5,0 m, jeweis gemessen ab OK der jeweiligen Untergrundfläche, von der die Arbeiten erfolgen.

Die UVV und entsprechende, geltende DIN sind einzuhalten, im Speziellen sind Gerüststellungen bzw. Arbeitsebenen  gemäß DIN 18 451 und DIN 4420, Teil 1-4, auszuführen.

Wichtiger Hinweis:
Rollgerüste, und fahrbahre Arbeitsbühnen, Hubgeräte sind mit weichem Rollen- bzw. Rädern auszustatten, geeignet zum Befahren auf Oberbelägen aus keramischen Fliesen, Linoleum, Kautschuk und Holzparkett.
Die zulässige Flächenlast von: max. 3 KN/m² (300 kg/m²) darf nicht überschritten werden.
Abstützungen von Arbeitsbühnen sind mit Lastverteilungsplatten einschl. unterseitigen Schutzvlies zu unterlegen.
Menge: 1,000 psch

**33.01.2 Holz-Alu-Fenster reinigen**
Ein- und mehrteilige Holzfenster in mit außenseitigen Aluminium-Deckschalen auf Rahmen- und Flügelprofilen, mit Festglasfeldern und Dreh- sowie Dreh-Kippflügeln einschl. allen Gläsern, sämtlichen Beschlägen, beidseitig reinigen durch feuchtes Wischen unter Zugabe eines geeigneten Reinigungsmittels einschl. Absaugen der Fensterfalze.

Fensterabmessungen von ca. 90 cm bis ca. 175 cm Breite und ca. 126 cm bis 360 cm Höhe sowie mit quadratischer, rechteckiger und trapezförmiger Ansichtsfläche.
Brüstungshöhe innen von ca. 5 cm bis 105 cm ab OK FB.

Hinweis:
Das rückstandslose Entfernen von Aufklebern im Bereich der Gläser ist mit einzukalkulieren.

Abrechnung: Einfache Rohbauöffnung nach Planangaben.
Menge: 255,000 m²

**33.01.3 Holz-Alu-Pfostenriegelfassaden reinigen**
Mehrteilige Fassadenelemente aus Holz mit außenseitigen Aluminium-Deckschalen auf Pfosten, Riegeln, Rahmen- und Flügelprofilen der Einsatzfenster, unterteilt in Festglasfelder, Dreh- und Drehkippfenster incl. sämtlicher Beschläge, beidseitig reinigen durch feuchtes Wischen unter Zugabe
eines geeigneten Reinigungsmittels einschl. Absaugen der Fensterfalze.

Abmessungen der Fassadenelemente von ca. 4,40 m bis ca. 4,8 mBreite und ca. 3,7 m Höhe.
Brüstungshöhe innen von ca. 0,10 m bis 1,00 m  ab OK FB.

Hinweis:
Das rückstandslose Entfernen von Aufklebern im Bereich der Gläser ist mit einzukalkulieren.

Abrechnung: Einfache Rohbauöffnung nach Planangaben.
Menge: 85,000 m²

**33.01.4 Alu-Fenster- und -Außentürelemente reinigen**
Ein- und mehrteilige Alu-Fenster und -Außentüren mit Festglasfeldern und Dreh- sowie Dreh-Kippflügeln mit. allen Gläsern beidseitig reinigen einschl. sämtlicher Beschläge, Griffe und Obentürschließern, durch feuchtes Wischen unter Zugabe eines geeigneten Reinigungsmittels einschl. Absaugen der Fensterfalze.

Fenster- und Türabmessungen von ca. 1,1 m bis ca. 3,0 m Breite und ca. 0,7 m bis 3,0 m Höhe sowie mit rechteckiger Ansichtsfläche.

Bodenbündiger Einbau sowie mit Brüstungshöhe innen bis
1,00 m ab OK FB.

Hinweis:
Das rückstandslose Entfernen von Aufklebern im Bereich der Gläser ist mit einzukalkulieren.

Abrechnung: Einfache Rohbauöffnung nach Planangaben.
Menge: 50,000 m²

**33.01.5 Alu-Pfostenriegel- und Windfangfassaden reinigen**
Mehrteilige Fassadenelemente aus Aluminium mit außenseitigen Aluminium-Deckschalen auf Pfosten und Riegeln, Rahmen- und Flügelprofilen der Einsatzfenster, unterteilt in Festglasfelder, Dreh- und Drehkippfenster incl. sämtlicher Beschläge, beidseitig reinigen inkl. der gekanteten außenliegenden Sockelbleche, durch feuchtes Wischen unter Zugabe eines geeigneten Reinigungsmittels einschl. Absaugen der Fensterfalze.

Abmessungen der Fassadenelemente von ca. 285 cm Breite und ca.340 cm Höhe.
Brüstungshöhe innen bis 26 cm  ab OK FB.

Hinweis:
Das rückstandslose Entfernen von Aufklebern im Bereich der Gläser ist mit einzukalkulieren.

Abrechnung: Einfache Rohbauöffnung nach Planangaben.
Menge: 100,000 m²

**33.01.6 Alu-Außenfensterbänke reinigen**
Außenseitige Alu-Fensterbänke mit Bautiefen bis ca. 30 cm,  sichtseitig, reinigen durch feuchtes Wischen unter Zugabe eines geeigneten Reinigungsmittels.
Brüstungshöhen außen von 0,30 m bis 11,00 über OK Gelände.
Das Abziehen und entsorgen der Schutzfolien ist ebenfalls einzukalkulieren und mit dem EP der Position abgegolten.

Abrechnung: 1-fache Fensterbanklänge
Menge: 235,000 m

**33.01.7 Naturstein-Innenfensterbänke reinigen**
Innenseitige Naturstein-Fensterbänke, bis ca. 40 mm Stärke inkl. aufgesattelter Natursteinleisten,d ca. 15 mm, Gesamtbautiefen ca.
30 cm bis ca. 50 cm, sichtseitig, reinigen durch feuchtes Wischen unter Zugabe eines geeigneten Reinigungsmittels.

Abrechnung: 1-fache Fensterbanklänge
Menge: 150,000 m

**33.01.8 Holz-Innenfensterrbänke reinigen**
Inenfensterbänke aus Holzwerkstoffplatten, teilweise mit senkrechtem Stellbrett, h ca. 40 cm, Oberfläche transparent lackiert bzw. HPL-beschichtet, d ca. 20 mm bis 30 mm, Ausladungstiefe ca. 40 cm bis ca. 50 cm, sichtseitig, reinigen durch feuchtes Wischen unter Zugabe eines geeigneten Reinigungsmittels.

Abrechnung der Fensterbänke mit Stellbrett: doppelte Einzellänge.
Menge: 35,000 m²

**33.01.9 Alu-Rohrrahmen-Innentüren, verglast, reinigen**
Verglaste Aluminium-Rohrrahmen-Innentürelemente innerhalb des Gebäudes, mehrteilig, mit Festglasfeldern, Rahmen- und Drerhflügelprofilen in unterschiedlichen Abmessungen, einschl. allen Gläsern beidseitig reinigen einschl. sämtlicher Türbeschläge, Griffe und Obentürschließern, durch feuchtes Wischen unter Zugabe eines geeigneten Reinigungsmittels einschl. Absaugen der Türfalze.

Türabmessungen von ca. 1,3 m Breite und ca. 2,2 m bis 2,9 m Höhe sowie mit rechteckiger Ansichtsfläche.

Hinweis:
Das rückstandslose Entfernen von Aufklebern im Bereich der Gläser ist mit einzukalkulieren.

Abrechnung: Einfache Rohbauöffnung nach Planangaben.
Menge: 40,000 m²

**33.01.10 Holz-Innentüren mit Stahlzargen reinigen**
Raumtüren mit HPL-beschichtetenHolztürblättern und lackierten Stahlumfasungszargen für Wanddicken von ca.
15 - 60 cm einschl. sämtlicher Beschläge, allseitig reinigen durch Entstauben und feuchtes Wischen unter Zugabe eines
geeigneten Reinigungsmittels.

Türabmessungen von ca. 76 cm bis ca. 164 cm Breite und ca. 200 cm bis 214 cm Höhe.

Abrechnung: Einfache Rohbauöffnung nach Planangaben.
Menge: 1010,000 m²

**33.01.11 Zulage Schutzfolien auf Fensterflächen abziehen und entsorgen**
Abziehen von Kunststoff-Schutzfolien auf Rahmen und Glasflächen von Alu-Holz- und Alu-Fenstern und  verglasten Alu-Türen einschl. Entsorgung, als Zulage zu allen zuvor beschrieben Positionen der Reinigung von Fenstern und Türen.

Abrechnung: Je folierte Innen- und Außenfläche der Fenster und Türen nach Planmaß Rohbauöffnung.
Menge: 380,000 m²

**33.01.12 Stahlblech-Innentüren mit Stahlzargen reinigen**
Raumtüren mit Stahlblechtürblättern und Stahlumfasungszargen für Wanddicken von ca. 15 - 38 cm einschl. sämtlicher Beschläge, allseitig reinigen durch Entstauben und feuchtes Wischen unter Zugabe eines geeigneten Reinigungsmittels.

Türabmessungen von ca. 0,89 m Breite und ca. 2,0 m bis
2,14 m Höhe.

Abrechnung: Einfache Rohbauöffnung nach Planangaben.
Menge: 20,000 m²

**33.01.13 Dachflächenfenster reinigen**
1-teilige Dachflächenfenster mit unterschiedlichen Abmessungen als Klapp-Schwing- und Schwingfenster mit Rahmen aus Kunststoff sowie dem lackierten Holzleibungsrahmen mit ca. 30 cm Bauhöhe, allen Gläsern, sämtlichen Beschlägen und Griffen, raumseitig reinigen durch feuchtes Wischen unter Zugabe eines geeigneten Reinigungsmittels einschl. Absaugen der Fensterfalze.

Fensterabmessungen von ca. 65 cm bis ca. 115 cm Breite und ca. 115 cm bis ca. 165 cm Höhe.
Einbauhöhe ca. 1,20 m bis 5,0 m ü. OK FB.
Menge: 15,000 m²

**33.01.14 Elastische Bodenbeläge aus Linoleum und Kautschuk reinigen**
Linoleum- und Kautschuk-Bodeneläge mit werkseitiger Oberflächenvergütung reinigen durch Absaugen und anschließendem Entfernen von leichten Verschmutzungen. Belagsoberfläche mit klarem Wasser neutralisieren bis keine Reinigungsmittelrückstände mehr vorhanden sind.

Belagsfabrikate:
Linoleumbeläge:  Fa. Gerflor DLW, Marmorette neocare,
  ca. 1550 m²
Kautschukbeläge:  Fa. NORA, noraplan stone, ca. 200 m²
Die Vorschriften des Bodenherstellers sind zu beachten.

Abrechnung: 1-fache Belagsfläche.

Hinweis zur Ausführung:
Die Reinigung erfolgt bei festem Einbaumobiliar wie Garderoben mit Sitzbbänken.
Die Erstreinigung und Einpflege ist bereits durch den Bodenleger erfolgt.
Menge: 1835,000 m²

**33.01.15 Elastische Bodenbeläge auf Treppenstufen reinigen**
Linoleum-Bodenbeläge mit werkseitiger Oberflächenvergütung reinigen, wie in Pos. Bodenbeläge aus Linoleum reinigen beschrieben, jedoch auf Treppen mit Auftritt- und Setztstufen mit unterschiedlichen Stufenlängen von ca. 160 cm bis ca.
250 cm und bis 3 Steigungen mit Steigungsverhältnis ca.
17/29 cm Trittstufe/Setztstufe.
Menge: 6,000 m

**33.01.16 Industrieparkett reinigen**
Bodenbelag aus Industrie-Parkett reinigen durch Absaugen oder Kehren, anschließend feuchtes Wischen unter Zugabe eines geeigneten Reinigungsmittels nach Herstellerangaben.

Ausführung im DG Bt1 + 2.
Menge: 380,000 m²

**33.01.17 Zulage Industrieparkett auf Podesten reinigen**
Industrieparkett reinigen, als Zulage und  wie in Pos. Industrieparkett reinigen beschrieben, auf 3-stufig aufsteigenden Podestflächen mit unterschiedlichen Grundrissgeometrien und  Flächengrößen von ca. 20 m² bis 35 m².

Ausführung in  Raum 222 B moderner Musikunterricht, 2. OG, BT1.
Menge: 75,000 m²

**33.01.18 Farbbeschichtete Bodenflächen reinigen**
Bodenflächen und Sockel (h ca. 10 cm) mit farbiger Beschichtung reinigen durch Absaugen oder Kehren sowie anschließend feuchtem Wischen unter Zugabe eines geeigneten Reinigungsmittels nach Herstellervorschriften.
Menge: 17,000 m²

**33.01.19 Bodenbeläge aus Fliesen oder Feinsteinzeugplatten reinigen**
Bodenbeläge aus keramischen Fliesen bzw. Feinsteinzeugfliesen einschl. Wandsockel und Bodeneinläufe reinigen durch Absaugen oder Kehren sowie anschließend feuchtem Wischen unter Zugabe eines geeigneten Reinigungsmittels nach Herstellervorschriften.
Menge: 240,000 m²

**33.01.20 Zulage nochmalige Reinigung der Bodenflächen**
Nochmalige Reinigung der Bodenflächen aus keram. Belägen, Linoleum, Kautschuk und Industrieparkett nach Einbau der Einrichtung, als Zulage zu allen zuvor beschriebenen Positionen zur Reinigung der Bodenbeläge.

Ausführung erfolgt nur auf Abruf durch die Bauleitung des AG.
Menge: 1841,000 m²

**33.01.21 Reinigen Keramische Treppenbeläge Trh. 2, Bt1, L ca. 155 cm**
Reinigen der Treppenbeläge der Innentreppenanlage in Trh. 2, Bt1, bestehend aus 2-fach gewendelten, geraden Treppenläufen reinigen mit Tritt-und Setzstufen aus keramischen Fliesen bzw. Feinsteinzeugfliesen einschl. Stufensockel auf geraden Treppenläufen, durch Absaugen oder Kehren und anschließend feuchtem Wischen unter Zugabe eines geeigneten Reinigungsmittels nach Herstellerangaben.

Treppenlaufbreiten:  ca. 155 cm
Steigungsverhältnis:  ca. 17/29 cm bis ca. 18/28 cm
Gesamtstufenanzahl:  64 Stk
Stufensockel, einseitig:  ca. 30 m (KG bis DG)

Zwischenpodestflächen und -sockel sind in den Positionen Bodenbeläge aus Fliesen oder Feinsteinzeugplatten reinigen und geflieste Wandflächen reinigen enthalten.

Abrechnung: Anzahl der Steigungen je Treppenanlage
Menge: 64,000 Stk

**33.01.22 Reinigen Keramische Treppenbeläge Trh. 2/Flur DG, Bt1, L ca. 120 cm**
Reinigen der Treppenbeläge der geradeläufigen Innentreppe in Trh. 2, ab Zwischenpodest  zu Flur DG, Bt1, mit Tritt-und Setzstufen aus keramischen Fliesen bzw. Feinsteinzeugfliesen einschl. Stufensockel wie in Pos. Reinigen Keramische Treppenbeläge Trh. 2, Bt1, L ca. 155 cm beschrieben.

Treppenlaufbreite:  ca. 120 cm
Steigungsverhältnis:  ca. 17/29 cm
Gesamtstufenanzahl:  3 Stk
Stufensockel, einseitig:  ca. 1,5 m

Zwischenpodestflächen und -sockel sind in den Positionen Bodenbeläge aus Fliesen oder Feinsteinzeugplatten reinigen und geflieste Wandflächen reinigen enthalten.

Abrechnung: Anzahl der Steigungen je Treppenanlage
Menge: 3,000 Stk

**33.01.23 Sockelleisten Holz reinigen**
Sockelleisten aus Eichenholz, lackiert, Abmessung ca.
60/20 mm h/d, bei allen Bodenbelagsarten reinigen durch Abstauben und feuchtes Wischen unter Zugabe eines geeigneten Reinigungsmittels.
Menge: 1390,000 m

**33.01.24 Geflieste Wandflächen reinigen**
Keramische Fliesen auf Wänden, Brüstungen, Ablagen, Leibungen, Stürzen und Sockelflächen durch feuchtes Wischen unter Beigabe eines geeigneten Reinigungsmittels schonend reinigen.
Menge: 195,000 m²

**33.01.25 WC-Trennwände reinigen**
WC-Trennwände und Schamwände aus Spannplatten mit melaminharzbeschichter Oberfläche, Kanten mit Kunststoffprofil bzw. Alu-Einfassprofilen, bodenseitigen Alu-Rundrohrfüßen, h ca. 150 mm, allseitig reinigen durch Abstauben und feuchtes Wischen unter Zugabe eines geeigneten Reinigungsmittels.
Einzukalkulieren ist die Reinigung der integrierten Türflügel einschl. Türfalze und sämtlicher Beschlagsteile.

Abrechnung: 1-fache Trennwandansichtsfläche
Menge: 65,000 m²

**33.01.26 Treppengeländer aus Stahl mit Edelstahlhandlauf reinigen**
Stahl-Innentreppengeländer, an 2-fach gewendelten, 2-läufigen geraden Treppen, 1-seitig, an Treppenläufen und Zwischenpodesten, lackiert, bestehend aus:
-  Stahlwangen, 300/12 mm h/d,
-  durchlaufenden Geländerbrüstungen aus senkrechten
  Füllstäben und Obergurt aus Flachstählen, 40/12 mm B/D,
-  Geländerpfosten 40/20 mm, an den Wangenenden,
-  alle Füllstäbe und Pfosten auf Wangenaußenseite aufgeschweißt,
-  Edelstahlhandlauf aus Rundrohr, Ø ca. 43 mm, Oberfläche
  poliert, angeschweißten Edelstahl-Rundstäben, Ø= 10 mm,
  um 90° abgekröpft, Schenkellängen ca. 65/60 mm, untenseitig an Handlauf und strinseitig an Geländerstab angeschweißt.

Geländerhöhe:  ca. 1000 mm ab OK Stufe
Einzellänge Geländerfüllstäbe:  ca. 1200 mm
Abstand Füllstäbe:  ≤ 105 mm
Gesamtlänge Edelstahl-Geländerhandlauf ca. 43 m.

Allseitiges Reinigen durch Entstauben und feuchtes Nachwischen unter Zugabe eines geeigneten Reinigungsmittels.
Menge: 45,000 m

**33.01.27 Rampen- und Podestgeländer aus Stahl mit Edelstahlhandlauf reinigen**
Stahlgeländer, lackiert, 1-seitig, an geradliniger Rampe, Podest und Treppenstufen, bestehend aus:
-  trapezförmiger Rampenwange mit ca. 30 mm Anfangshöhe
  auf ca. 340 mm ansteigend,
-  Podestwange mit schrägem obenseitigen Abschnitt im
  Bereich der Treppenstufen, mit ca. 170 mm Anfangshöhe ab
  Vorderkante Stufe auf ca. 320 mm ansteigend,
-  Geländerbrüstung auf Wangenaußenseite angeschweißt mit
  fußseitigem Rechteckrohrprofil 40/30 mm B/H, als Bodenanschlag und
-  angeschweißten Flachstählen 40/12 mm, als senkrechte
  Füllstäbe und als Obergurt, sowie
-  6x Geländerpfosten 40/40 mm
-  alle Füllstäbe und Pfosten aufgeschweißt auf Wangenaußenseite und bodenseitigem Recheckrohr, Achsabstände
  max. 105 mm,
-  Edelstahlhandlauf aus Rundrohr, Ø ca. 43 mm, Oberfläche
  poliert, angeschweißten Edelstahl-Rundstäben, Ø= 10 mm,
  um 90° abgekröpft, Schenkellängen ca. 65/60 mm, untenseitig an Handlauf und strinseitig an Geländerstab angeschweißt.

Geländerhöhe:  ca. 1000 ab OK FFB
Einzellänge Geländerfüllstäbe:
an Rampe:  ab ca. 1000 mm bis
  1300 mm ansteigend
an Treppe:  ab ca. 1100 mm bis
  1300 mm ansteigend
Einzellänge Pfosten:  1x ca. 1000 mm
  2x ca. 1300 mm
  1x ca. 1100 mm

Allseitiges Reinigen durch Entstauben und feuchtes Nachwischen unter Zugabe eines geeigneten Reinigungsmittels.
Menge: 6,000 m

**33.01.28 Edelstahl-Wandhandlauf reinigen**
Edelstahl-Wandhandlauf an Treppenläufen und -podesten sowie bei Rampen in den Fluren Bt2, OG + DG, bestehend aus:
-  Edelstahlhandlauf aus Rundrohr, Ø ca. 43 mm, Oberfläche
  poliert, angeschweißten Edelstahl-Rundstäben, Ø= 10 mm,
  um 90° abgekröpft,  Schenkellängen ca. 64/72 mm, jeweils
  untenseitig an Handlauf und wandseitig auf runde Edelstahl-
  Grundplatte, Ø= 65 mm, d= 8 mm, geschweißt.

Allseitiges Reinigen durch Entstauben und feuchtes Nachwischen unter Zugabe eines geeigneten Reinigungsmittels.
Menge: 48,000 m

**33.01.29 Sanitäre Einrichtungsgegenstände jeder Art reinigen**
Sanitäre Einrichtungen, wie wandhängende WCs inkl. Brille, Deckel und Spülbetätigungsplatte, Urinale mit Spültaste, Wasch- bzw. Ausgussbecken einschl. aller Anschlussleitungen, Sifons, Armaturen sowie der zugehörigen Halte- und Stützgriffe, der Kleinteile wie Papierrollenhalter, Handtuch- bzw. Papierspender, Seifenspender, Seifenkörbe, Wandablagen schonend reinigen durch Abstauben und feuchtes Wischen unter Zugabe eines geeigneten Reinigungsmittels.
Menge: 76,000 Stk

**33.01.30 Kristallspiegel reinigen**
Kristallspiegel in Aufenthaltsräumen und WC mit Einzelgrößen von ca. 60 x 40 cm bis 80 x 60 cm, schonend reinigen durch Abstauben und feuchtes Wischen unter Zugabe eines geeigneten Reinigungsmittels.
Menge: 37,000 Stk

**33.01.31 Technikraum Lüftung, 1. OG reinigen**
Lüftungszentrale 125a B, BT2, 1. OG, einschl. Lüftungsanlage, Geräteabmessung ca. 2600/1800/600 mm L/H/T, reinigen.

Bodenfläche:
-  ca. 7,3 m² mit Estrichbeschichtung als Bodenbelag einschl.
  ca. 1 m² Pumpenschacht-Abdeckgitter aus verzinktem
  Stahlblech.
  Reinigung, staubfrei - nur saugen erforderlich.
Menge: 1,000 psch

**33.01.32 Technikraum Lüftung, DG reinigen**
Lüftungszentrale 212 B, BT2, DG, einschl. Lüftungsanlage, Geräteabmessung ca. 2600/1800/600 mm L/H/T, reinigen.

Bodenfläche:
-  ca. 9,5 m² mit Estrichbeschichtung als Bodenbelag.
  Reinigung, staubfrei - nur saugen erforderlich.
Menge: 1,000 psch

**33.01.33 Heizkörper reinigen**
Wandhängende Flachheizkörper mit unterschiedlichen Abmessungen L/H/T von ca. 400/600/65 mm bis ca. 3000/900/155 mm, mit obenseitigem Abdeckrost und geschlossenen Seitenflächen, frontseitig mit leicht vorgewölbter Rippen-bzw. Röhrenstruktur, inkl. Anschlussleitungen (l ca. 30 cm), reinigen durch Abstauben und feuchtes Wischen unter Zugabe eines geeigneten Reinigungsmittels.

Gesamtheizkörperfläche ca. 175 m²
Menge: 115,000 Stk

**33.01.34 Vorbau-Elektro-Verteilerkästen und -Schränke reinigen**
Elektro-Verteilerkästen mit unterschiedlichen Abmessungen als Vorbau-Wandschränke, freistehende Standschränke und Mediensäulen aus lackiertem Metall, teilweise mit verglasten Türflügeln, Korpus mit Zargen und Blenden, volllständig reinigen der Außenflächen einschl. sämtlicher Beschläge durch Entstauben und feuchtes Wischen unter Zugabe eines geeigneten Reinigungsmittels.

Zu reinigende Gesamtoberfläche der
Verteilerschränke, Mediensäulen etc.:  a. 11,10 m².

Auflistung der Verteilerschränke mit Abmessungen, Schrankart und zu reinigende Gesamtoberfläche:

Menge | Größe | Schrankart | Aufstellung | Oberläche |
Stk | HxBxT (mm) |  |  | m² (gesamt) |
3 | 1850x800x225 | Elektrovert. | vor Wand | ca. 1,5 |
2 | 2000x1000x1000 | Datenvert. | vor Wand | ca. 6,0 |
17 | 3000x400x172  | Mediensäule | vor Wand | ca. 3,6 |
Menge: 1,000 psch

**33.01.35 Elektro-Brüstungskanäle reinigen**
Elektro-Brüstungskanäle aus lackiertem Aluminiumblech in den Klassen- und Gruppenräumen reinigen, durch Abstauben und feuchtes Wischen unter Zugabe eines geeigneten Reinigungsmittels.

Abmessungen ca. 70x160 mm BxT in unterschiedlichen Einzellängen.
Menge: 10,000 m

**33.01.36 Sichtflächen der Lüftungsgeräte reinigen, Arbeitshöhe bis 3,00m**
Sichtbare Außenflächen deckenmontierter und fußbodenaufstehender Lüftungsgeräte in den Klassen- und Gruppenräumen reinigen, durch Abstauben und feuchtes Wischen unter Zugabe eines geeigneten Reinigungsmittels einschl. Absaugen der Lüftungsschlitze.

Arbeitshöhe bis ca. 3,00 m
Menge: 70,000 m²

**33.01.37 Einbauleuchten, rund/eckig, reinigen**
In abgehängte GK-Decken montierte Einbauleuchten mit opaler Microprismen-Acrylglas-Abdeckung, in runder bzw. eckiger Form, mit unterschiedlichen Abmessungen von Ø ca. 415 mm bis ca. 670 mm bzw. ca. 1350 cm² bis ca. 3500 cm² Größe, reinigen durch Abstauben und feuchtes Wischen unter Zugabe eines geeigneten Reinigungsmittels.

Arbeitshöhe ca. 3,00 m - 3,20 m.
Menge: 65,000 Stk

**33.01.38 Einbau-Downlights, rund, reinigen**
In abgehängte GK-Decken (Sanitärräume) montierte, runde Einbaul-Downlights, Ø bis ca. 200 mm, mit opaler Mikroprismen-Acrylglas-Abdeckung, reinigen durch Abstauben und feuchtes Wischen unter Zugabe eines geeigneten Reinigungsmittels.

Arbeitshöhe ca. 2,70 m - 3,00 m.
Menge: 33,000 Stk

**33.01.39 Hängeleuchten, rund, reinigen**
Hängeleuchten mit opaler Microprismen-Acrylglas-Abdeckung, Korpushöhe ca. 25 mm, in runder Form, mit unterschiedlichen Abmessungen von Ø ca. 415 mm bis ca. 670 mm bzw. ca. 1350 cm² bis ca. 3500 cm² Größe einschl. Hängestab/-rohr, reinigen durch Abstauben und feuchtes Wischen unter Zugabe eines geeigneten Reinigungsmittels.

Arbeitshöhe ca. 2,80 m - 3,0 m
Menge: 17,000 Stk

**33.01.40 Hängeleuchten als Lichtbänder, reinigen**
Hängeleuchten aus beschichtetem Alminium in länglicher Form, mit Korpusbreite/-höhe ca. 90/90 mm und ca. 1500 mm und 3000 mm Korpuslänge, mit Alu-Microraster, abgehängt als Leuchtenbänder, reinigen durch Abstauben und feuchtes Wischen unter Zugabe eines geeigneten Reinigungsmittels.

Arbeitshöhe ca. 3,0 m bis ca. 4,50 m.

Abrechnung: Lfdm Leuchtenleiste.
Menge: 135,000 m

**33.01.41 Einbau-Lichtlinien, b ca. 90 mm reinigen**
In abgehängte GK-Decken als Lichtlinien montierte Einbauleuchten mit unterschiedlichen Längen, Breite ca. 90 mm, mit mikroprismatischer Glasabdeckung, reinigen durch Abstauben und feuchtes Wischen unter Zugabe eines geeigneten Reinigungsmittels.

Arbeitshöhe ca. 3,0 m - 3,20 m
Menge: 290,000 m

**33.01.42 Anbauleuchten, eckig, reinigen**
Anbau-Wannenleuchten aus Kunststoff mit transparenter Polycarbonat-Lichtabdeckung, Korpushöhe ca. 120 mm, in reckiger Form, Abmessungen ca. 1580/100/100 mm L/B/H, reinigen durch Abstauben und feuchtes Wischen unter Zugabe eines geeigneten Reinigungsmittels.

Arbeitshöhe ca. 2,2 m - 3,0 m
Menge: 8,000 Stk

**33.01.43 Haustechnische Einbau-/Anbauteile an Decken/Wänden reinigen**
in abgehängte GK-Decken und -Wänden montierte Elektro-und HLS-Einbau- bzw. Anbaulteile, wie Lautsprecher, Rauchmelder, Rettungszeichenleuchten, Bewegungsmelder, Lüftungsdsdeckel etc., rund und 4-eckig mit unterschiedlichen Abmessungen bis Ø 40 cm und 1250 cm², reinigen durch Abstauben und feuchtes Wischen unter Zugabe eines geeigneten Reinigungsmittels.

Arbeitshöhe bis ca. 2,80 m
Menge: 335,000 Stk

**33.01.44 Zusätzliche Schuttcontainerstellung und Müllentsorgung, Größe bis 7 m³**
Anlieferung, Aufstellung und Abtransport des Abfallcontainers bis 7 m³ zur Beseitigung von Abfall, Bauschutt, Materialresten, Verpackungen innerhalb und außerhalb der Gebäude inkl. Aufnehmen, Vertragen/Transport zum Schuttcontainer sowie die sachgerechte Entsorgung einschl. sämtlicher anfallender Gebühren.

Die Ausführung erfolgt nur nach Abstimmung mit Bauleitung. Die gestzl. Abfallbestimmungen sind einzuhalten.
Entsorgungsnachweise sind zur Abrechnung vorzulegen.
Menge: 1,000 Stk

#### Titel 33.02 Reinigung Einbaumobiliar

**33.02.45 Reinigen Küchen-Einbaumobiliar**
Einbaumobiliar in Raum 019 B Essen, EG, BT2 (s. Grafik unten), aus Holzwerkstoffplatten mit melaminharzbeschichter Oberfläche und Kanten, Gesamtabmessung ca. 7115/2200/600 mm bestehend aus:
-  4 Stk Hochschränke, Einzelabmessungen ca.
  600/2100/600 mm  B/H/T mit integriertem Einbaubackofen
  mit Glasfront ca. 600/500/600 mm B/H/T und Einbaukühl-
  Gefriergerät 600/1720/600 mm B/H/T
-  8 Stk Unterschränke, Einzelabmessungen ca.
  450/600/600 mm bis 900/600/600 mm L/H/T
  1 Stk Arbeitsplatte und Wandpaneel, Abmessung ca.
  4950/800/600 mm L/T, Höhe Wandpaneel ca. 600 mm
-  9 Stk Oberschränke, Einzelabmessungen ca.
  450/600/350 mm bis 900/600/350 mm L/H/T
-  2 Stk Edelstahl-Spülbecken mit polierter Chromstahl-
  Spülarmatur, Abmessungen ca. 1500/450 mm L/B
-  1 Stk Unterbau-Geschirrspüler Frontabmessung ca.
  600/800 mm B/H
-  1 Stk durchlaufende Sockelblende ca. 7115/100 mm L/H
einschl. sämtlicher sichtbaren Seitenwänden, Böden, Deckeln, Fachböden, Schüben, Seitenblenden, sicht- und innenseitig reinigen durch Abstauben und feuchtes Wischen unter Zugabe eines geeigneten Reinigungsmittels.

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Menge: 1,000 psch

**33.02.46 Reinigen Garderobenelemente, 3 Plätze, ca. 75/165 cm B/H**
Garderobenelemente für 3 Plätze, ca. 75/165 cm B/H, mehrteilig, mit offener Front, aus Holzwerktoffplatten Multiplex Birke Natur, farblos lackiert, mit Sitzbank über 3-seitig geschlossenem Schuhfach, Oberteil mit offener Ablage mit 4x Zwischen- bzw. Seitenwänden und elementhoher Rückwand, Edelstahl-Schuhablagerost und 3-fach-Edelstahl-Garderoben-
Deckenhaken je Platz, allseitig feucht wischen und mit geeigneten Mitteln reinigen.

Breite/Höhe/Tiefe Garderobenelemente:  ca. 75/165/40 cm
-  Bauhöhe/-tiefe offene Ablage  ca. 25/20 cm
-  Bauhöhe/-tiefe Sitzbank mit Schuhfach  ca. 40/40 cm
Menge: 1,000 Stk

**33.02.47 Renigen Garderobenelemente, 4 Plätze, ca. 100/165 cm B/H**
Garderobenelemente für 4 Plätze, ca. 100/165 cm B/H, mehrteilig, wie in Pos. Garderobenelemente, 3 Plätze beschrieben, jedoch Oberteil mit offener Ablage mit 5x Zwischen- bzw. Seitenwänden, allseitig feucht wischen und mit geeigneten Mitteln reinigen.

Breite/Höhe/Tiefe Garderobenelemente:  ca. 100/165/40 cm
-  Bauhöhe/-tiefe offene Ablage  ca. 25/20 cm
-  Bauhöhe/-tiefe Sitzbank mit Schuhfach  ca. 40/40 cm
Menge: 11,000 Stk

**33.02.48 Reinigen Garderobenelemente, 5 Plätze, ca. 125/165 cm B/H**
Garderobenelemente für 5 Plätze, ca. 125/165 cm B/H, mehrteilig, wie in Pos. Garderobenelemente, 3 Plätze beschrieben, jedoch Oberteil mit offener Ablage mit 6x Zwischen- bzw. Seitenwänden, allseitig feucht wischen und mit geeigneten Mitteln reinigen.

Breite/Höhe/Tiefe Garderobenelement:  ca. 125/165/40 cm
-  Bauhöhe/-tiefe offene Ablage  ca. 25/20 cm
-  Bauhöhe/-tiefe Sitzbank mit Schuhfach  ca. 40/40 cm
Menge: 11,000 Stk

**33.02.49 Reinigen Garderobenelemente, 6 Plätze, ca. 150/165 cm B/H**
Garderobenelemente für 6 Plätze, ca. 150/165 cm B/H, mehrteilig, wie in Pos. Garderobenelemente, 3 Plätze beschrieben, jedoch Oberteil mit offener Ablage mit 7x Zwischen- bzw. Seitenwänden, allseitig feucht wischen und mit geeigneten Mitteln reinigen.

Breite/Höhe/Tiefe Garderobenelement:  ca. 150/165/40 cm
-  Bauhöhe/-tiefe offene Ablage  ca. 25/20 cm
-  Bauhöhe/-tiefe Sitzbank mit Schuhfach  ca. 40/40 cm
Menge: 1,000 Stk

**33.02.50 Reinigen Inneneck-Verbindungsstücke für Garderobenelemente**
Verbindungsstück für Garderobenelemente, h= 165 cm, für 90-Grad-Inneneckaufstellung, mehrteilig, aus Holzwerkstoffplatten Multiplex Birke Natur, wie in Pos. beschrieben, bestehend aus:
-  Unterteil mit Sitzbank, Seitenwänden und um 90°
  abgewinkelter Rückwand
-  allseitig geschlossenem Oberteilaufsatz, Abmessung, ca.
  250/250 mm B/H (wie seitlich anstoßende offene Ablagen)
  über um 90° abgewinkelten, L-förmigen Grundriss,
allseitig feucht wischen und mit geeigneten Mitteln reinigen.

Breite/Höhe/Tiefe Verbindungsstück:  ca. 40/165/40 cm
-  Bauhöhe/-tiefe geschlossener Aufsatz  ca. 25/25 cm
-  Bauhöhe/-tiefe Sitzbank mit Schuhfach  ca. 35/40 cm
Menge: 2,000 Stk

**33.02.51 Reinigen Schließfachelemente, 3 Plätze, ca. 94/170 cm B/H**
Schließfachelemente für 3 Plätze, ca. 94/170 cm B/H, mehrteilig, aus Holzwerktoffplatten Multiplex Birke Natur, farblos lackiert, bestehend aus:
-  Unterteil mit Sitzbank über 3-seitig geschlossenem
  Schuhfach (Seitenwänden, Rückwand)
-  Oberteil aus 2-reihigen Schließfächern, jeweils mit Drehtür
  und innenseitigem Ablagebrett
-  Sockelfüße, höhenverstellbar,
allseitig feucht wischen und mit geeigneten Mitteln reinigen.

Breite/Höhe/Tiefe Schließfachelement:  ca. 94/170/40 cm
-  Bauhöhe/-tiefe Schließfächeroberteil  ca. 125/40 cm
-  Bauhöhe/-tiefe Unterteil mit Schuhfach:  ca. 45/70 cm
Menge: 2,000 Stk

**33.02.52 Reinigen Schließfachelemente, 4 Plätze, ca. 125/98 cm B/H**
Schließfachelemente für 8 Plätze, mehrteilig, wie in Pos. Schließfachelemente, 4 Plätze, ca. 94/170 cm B/H beschrieben, jedoch ca. 125/98 cm B/H, und Oberteil aus 1-reihigen Schließfächern, allseitig feucht wischen und mit geeigneten Mitteln reinigen.

Breite/Höhe/Tiefe Schließfachelement:  ca. 125/98/40 cm
-  Bauhöhe/-tiefe Schließfächeroberteil  ca. 63/40 cm
-  Bauhöhe/-tiefe Unterteil mit Schuhfach:  ca. 35/70 cm
Menge: 14,000 Stk

**33.02.53 Reinigen Schließfachelemente, 8 Plätze, ca. 125/165 cm B/H**
Schließfachelemente für 8 Plätze, mehrteilig, wie in Pos. Schließfachelemente, 4 Plätze, ca. 94/170 cm B/H beschrieben, jedoch ca. 125/165 cm B/H, und Oberteil aus 2-reihigen Schließfächern, allseitig feucht wischen und mit geeigneten Mitteln reinigen.

Breite/Höhe/Tiefe Schließfachelement:  ca. 125/165/40 cm
-  Bauhöhe/-tiefe Schließfächeroberteil  ca. 125/40 cm
-  Bauhöhe/-tiefe Unterteil mit Schuhfach:  ca. 40/70 cm
Menge: 11,000 Stk

**33.02.54 Reinigen Glasschaukasten reinigen**
Glasschaukasten, ca. 800/800/170 mm B/H/T, mit verglaster Front, aus 4-seitigem Multiplexplatten- Leibungsrahmen Birke Natur, farblos lackiert und rahmenloser, einschlagender Glasdrehtür, allseitig feucht wischen und mit geeigneten Mitteln reinigen.
Menge: 1,000 Stk

**33.02.55 Reinigen Einbauschrank reinigen, ca. 1040/2130/630 mm B/H/T**
Einbauschrank aus melaminbeschichteten Holzwerkstoffplatten mit geschlossenem Korpus, 2-flügeligen Fronttüren, Deckel, Boden, Rückwand, Seitenwänden und Sockelblende einschl. 3-seitigen Passblenden (oben und seitlich) sowie 4 losen gelagerten Fachböden, sicht- und innenseitig feucht wischen und mit geeigneten Mitteln reinigen.

Abmessungen Einbauschrank:
Gesamtbreite:  ca 1040 mm (ohne Seitenblenden)
Gesamthöhe:  ca 2130 mm
Gesamttiefe:  ca.  630 mm.
Menge: 2,000 Stk

**33.02.56 Reinigen Einbauschrank reinigen, ca. 1120/2070/360 mm B/H/T**
Einbauschrank aus melaminbeschichteten Holzwerkstoffplatten mit geschlossenem Korpus, wei in Pos. beschrieben, jedoch mit Abmessungen ca. 1120/2070/360 mm B/H/T, sicht- und innenseitig feucht wischen und mit geeigneten Mitteln reinigen.
Menge: 1,000 Stk

#### Titel 33.03 Stundenlohnarbeiten

*Hinweis: Vorbemerkungen Stundenlohnarbeiten*
Unvorhersehbare Leistungen, die sich bei der Ausführung des Auftrags zwingend zur Erstellung des Werkes ergeben und unverzüglich vom Auftragnehmer erfüllt werden müssen, sind vor Arbeitsbeginn bei der Bauleitung anzuzeigen.
Regiearbeiten dürfen nur auf ausdrückliche Anordnung bzw. mit Genehmigung der Bauleitung durchgeführt werden.
Berichte hierüber sind spätestens 3 Tage nach Ausführung zur Unterschrift
vorzulegen. Nicht gegengezeichnete Berichte werden bei der Abrechnung nicht anerkannt.
In den schriftlichen Regieberichten ist aufzuführen:
- tatsächlicher und zeitlicher Leistungsumfang
- ausführende Personen
- verwendete Materialien und Geräte

Stundenlohn- bzw. Regiearbeiten werden nach den vereinbarten Sätzen einschl. aller Zuschläge wie Unternehmerzuschläge, Lohnnebenkosten, Fahrgeld, Auslösen und dergleichen abgerechnet. Zeitzulagen erfolgen nach dem, bei der Ausführung, geltenden Tarifvertrag.
Bei allen Arbeiten wird nur die jeweils dafür notwendige Qualifikation des Personals anerkannt. Polier- und Aufsichtstunden werden nicht extra vergütet.
Es gelten die festen Stundenverrechnungssätze, in denen unaufgegliedert Lohn- und wirksame Leistungen sowie Lohn- und Gehaltsnebenkosten, wie Auslösungen,
Trennungs-, Wege-, Unterkunftsgeld, und Reisekosten, enthalten sind.
Zuschläge für Nacht-, Sonntags- und Feiertagsarbeiten sind nicht in die Verrechnungssätze einzubeziehen.
Der Bieter erklärt, daß die Verrechnungssätze unter Beachtung der preisrechtlichen Vorschriften ermittelt wurden und unabhängig von der Anzahl der abgerechneten Stunden gelten.

**33.03.57 Vorarbeiter**
für unvorhersehbare Arbeiten, für deren Ausführung der die Fachkenntnisse und der Rang eines Vorarbeiters erforderlich sind.
Menge: 8,000 Std

**33.03.58 Facharbeiter**
für unvorhersehbare Arbeiten, für deren Ausführung eine
Facharbeiterausbildung erforderlich ist.
Menge: 10,000 Std

USt %: 19,00
